# GSB Delmenhorst Ausführung
Angebotsaufforderung (GAEB 90, DA83)
DV-Nummer: 23-01
Währung: EUR
Auftraggeber: Stadt Delmenhorst, Die Oberbürgermeisterin, Stadthaus I, 277

## Bühne - Steckfusspodest mit Rampe
Datum: 20.08.26

### Titel 00 VORBEMERKUNGEN

#### Bereich 00.01 ALLGEMEINE VORBEMERKUNGEN

*Hinweis*
Die Rahmenbedingungen und Grundlagen für die
Realisierung der Bauaufgabe sind in den nachfolgenden
Kapiteln der Ausschreibung und in den beigefügten
Planunterlagen, Gutachten sowie den sonstigen
Unterlagen definiert und näher erläutert.

Vom AG werden für alle Leistungen die in der Anlage
beigefügten und im Gesamtinhaltsverzeichnis
aufgelisteten Unterlagen zur Verfügung gestellt. Im
Rahmen dieser Ausschreibung werden die Unterlagen
dem AN digital zur Verfügung gestellt. Bei Bedarf sind
diese vom AN eigenständig auszudrucken bzw.
auszuplotten.

Die Verfahren und Methoden zur Realisierung des
Vertragszieles aller Leistungen bestimmt in alleiniger
Verantwortung der AN, innerhalb der definierten
Rahmenbedingungen und Qualitätsstandards und unter
Berücksichtigung der Anforderungen an die
Gebrauchsfähigkeit und baurechtlichen Abnahmefähigkeit
der
Gesamtleistung. Zu den vom AN alleinverantwortlich zu
bestimmenden Methoden gehören auch die
ineinander greifenden Bauabläufe der einzelnen
Arbeitsvorgänge sowie die Definition der
Schnittstellen der
Teilleistungen.

Wesentliche Aufgabe des AN ist die technische,
terminliche und baustellenlogistische Abstimmung seiner
eigenen Leistungen zur Absicherung des Vertragszieles.
Zum Leistungsumfang des AN gehören alle
Abstimmungen mit Behörden, Erschließungsträgern und
alle sich aus diesen Abstimmungen ergebenden
Maßnahmen. Zu diesen Maßnahmen gehört auch das
zeitgerechte Einholen von behördlichen
Genehmigungen und Zustimmungen (z.B. Beantragung
verkehrsrechtliche Anordnung). Diese sind durch
den AN zeitgerecht zum geplanten Bauablauf
eigenverantwortlich einzuholen.

Sofern relevante Entscheidungen anstehen, muss der AG
jederzeit involviert werden. Änderungen in der
Ausführung dürfen ohne Genehmigung des AG nicht
durchgeführt werden. Für nachfolgend beschriebene
Leistungen gelten die Verarbeitungsvorgaben und
Einbauanweisungen der Hersteller für die eingesetzten
Baustoffe, -elemente und -produkte, die Publikationen
der im jeweiligen Fachbereich allgemein anerkannten
Verbände und der sonstigen Herausgeber von
Richtlinien, Merkblättern, Empfehlungen etc. in der zum
Zeitpunkt der Ausführung gültigen Fassung als
vereinbart. Im Fall von Widersprüchen gilt die
weiterreichende
bzw. qualitativ höherwertige Anforderung als
vereinbart. Alle für ein Bauteil oder Bauelement
erforderlichen
Bestandteile sind aus dem System eines
Materialherstellers zu beziehen und als durchgängige
Produktlinien
anzubieten. Alle Bauteile ähnlicher Art und Lage
müssen aufeinander abgestimmte Oberflächen, Farbtöne,
Falzgeometrien, Kantenausbildungen, Beschläge etc.
aufweisen, um eine gestalterische Durchgängigkeit zu
gewährleisten.

*Hinweis*
Die Allgemeinen Vertragsbedingungen für Bauleistungen
VOB/B und die Allgemeinen Technischen
Vertragsbedingungen VOB/C werden im Auftragsfall
jeweils in der aktuellen Fassung Vertragsbestandteil.
Gleiches gilt für die in den Verdinungsunterlagen
genannten DIN-Normen in der jeweils letzte Fassung, die
spätestens drei Monate vor dem
Einreichungs-/Eröffnungsterminn im Bundesanzeiger
bekanntgemacht bzw.
-bei den weiteren DIN-Normen- angezeigt worden sind.

Bieter- und Arbeitsgemeinschaften
Bieter- oder Arbeitsgemeinschaften werden durch ein
bevollmächtigtes Unternehmen vertreten, welches bei
der Angebotsabgabe der Bieter- oder
Arbeitsgemeinschaft zu benennen ist.

Pflichten des Bieters
Der Bieter ist vor Angebotsabgabe insbesondere
verpflichtet:
Es wird empfohlen, dass sich der Bieter über die
örtlichen und sachlichen Gegebenheiten auf dem Baufeld,
insbesondere bezüglich Logistik, Leitungsbestand,
Baustelleneinrichtung und Bauumfeld und etwa zu
erwartende Ausführungserschwernisse eingehend
informiert.
Mit der Abgabe des Angebotes erklärt der Bieter, dass
er den vorstehenden Pflichten nachgekommen ist,
sich über die örtlichen und sachlichen Verhältnisse an
Ort und Stelle unterrichtet hat. Spätere Einwendungen
und Nachforderungen, die auf Unkenntnis der örtlichen
Verhältnisse oder unterlassene Rückfragen beruhen,
sind ausgeschlossen.
Der Bieter steht dafür ein, dass er vor Abgabe des
Angebotes die Ausschreibung fachlich, sachlich,
quantitativ und qualitativ geprüft hat und sich durch
Einsicht in die Planungsunterlagen über die
Durchführung
der Leistungen, insbesondere in technischer und
baurechtlicher Hinsicht, Klarheit verschafft hat und
er keine
Bedenken gegen die Planung, Ausschreibung und
Ausführung hat.
Nachforderungen aus Unkenntnis der Plan- und
Berechnungsunterlagen sind ausgeschlossen. Einwände
gegen die vorgesehene Ausführung sind vor
Angebotsabgabe schriftlich geltend zu machen.
Gleichzeitig versichert der Bieter, dass die
angebotenen Leistungen den jeweils gültigen
DIN-Vorschriften
und dem neuesten Stand der Technik entsprechen.

Angaben zum Angebot
Alle ergänzend zum Angebot beigefügten Unterlagen sind
mit Ordnungszahlen zu versehen. Diese
Angebotsunterlagen sind nach den Ordnungszahlen
sortiert einzureichen. Bei widersprüchlichen Angaben in
Normen und Richtlinien sowie den Anforderungen der
einzelnen Leistungsprogramme gelten jeweils die
höheren Anforderungen, soweit nicht ausdrücklich auf
eine Abminderung der Anforderung hingewiesen ist.
Besteht für die Ausführung einer Leistung nach der
Baubeschreibung/Qualitätsbeschreibung oder nach den
technischen Vorschriften oder anderen Unterlagen ein
Qualitätsspielraum, so ist stets die bessere Qualität
im
Rahmen des sich aus den Vertragsunterlagen ergebenden
allgemeinen Qualitätsstandards zu liefern. Das
gesagte gilt auch wenn sich Qualitätsanforderungen für
eine Leistung widersprechen sollten.

Hinweis zur Kalkulation
Es wird auf die besonderen örtlichen Gegebenheiten und
Randbedingungen, wie z.B. teilweise beengte
Bedinungen, Abstimmungen mit diversen Gewerken, Bauen
im Bestand, Bauen in Abschnitten explizit
hingewiesen. Die Baustellenlogistik und die
Baustelleneinrichtung ist entsprechend darauf
auszurichten. Alle
sich aus diesen Gegebenheiten eventuell ergebenden
zusätzlichen Aufwendungen und Maßnahmen sind zu
berücksichtigen und in die Leistungspositionen
einzukalkulieren.

Abrechnung allgemein
Alle Rechnungen, auch die Abschlagsrechnungen, sind
immer kumulierend und komplett einzureichen. Das
heißt, dass auch für Teilleistungen eine komplette und
prüffähige Mengenermittlung aufgestellt werden muss
sowie auch Stundenlohn- Material- und sonstige
Nachweise beigefügt werden müssen.
Alle Rechnungen sind digital bei der Bauleitung mit
Rechnungsadresse des AG sowie dem AG einzureichen.
Ebenso alle Anlagen, wie Aufmaße, Mengenermittlungen,
Stundenzettel und sonstige Nachweise.
Sämtliche, durch den AN zu erbringende Leistungen
- aus den allgemeinen und projektbezogenen
Vorbemerkungen,
- aus Hinweisen, Leitbeschreibungen sowie
- aus den zusätzlichen technischen Vorbemerkungen
gelten als Nebenleistung im Sinne der VOB und werden
nicht gesondert vergütet, wenn nicht anders
im LV-Text beschrieben.

*Hinweis*
Abgrenzung und Schnittstellendefinition
Planungsleistungen Architekt / Fachplaner
Planungsleistungen AN
Die Erstellung der gesamten Ausführungsplanung
Objektplanung gem. Grundleistungen HOAI - Lph 5 ist
Leistungsumfang der Fachplanungsbüros gemäß
Projektbeteiligtenliste, die nach Auftragsvergabe
weitergeleitet wird.

Hinweis: Der Stand der Planung zur Ausschreibung
stellt noch keine abschließende Ausführungsplanung im
Sinne einer Leistungsphase 5 nach HOAI dar.

Für den Fall, dass für die Angebotskalkulation
relevante Informationen aus den vorliegenden
projektspezifischen Ausschreibungsunterlagen nicht
ersichtlich sind, so können hierzu Rückfragen im
terminlichen Kontext des Terminplans des AG gestellt
werden.

Es dürfen vom AN nur geprüfte bzw. vom AG bzw. seinem
Vertreter zur Ausführung freigegeben
Planunterlagen verwendet werden.

Von den Fachplanern der Haustechnik und der
Architekturplanung werden die gemäß beiliegender
Planliste
aufgeführten Unterlagen als Grundlage zur Verfügung
gestellt.

Die weiteren Grundlagen für die Ausführung wie
beispielsweise Brandschutzkonzept, Wärmeschutznachweis
etc.  werden nach Auftragsvergabe übersendet.

Planversand und Vorlage der Ausführungsplanung:
Dem AN werden die Ausführungspläne und weiteren
Unterlagen gemäß Anlagenverzeichnis als Grundlage
für die Ausführung nur in digitaler Form (Format DWG
und PDF) zur Verfügung gestellt. Dies gilt auch für
Planänderungen (Index). Benötigt der AN darüber hinaus
Unterlagen im Papierformat, so hat er diese selbst
anzufertigen.
Die vom AG gestellten Pläne, Nachweise und Unterlagen
werden dem AN 4 Wochen vor Ausführung des
betreffenden Bauteils / Geschoss zur Verfügung
gestellt.

Bemusterungen
Zu technischen und qualitativen Überprüfung der vom AG
vorgeschriebenen sowie ggf. vom AN
vorgeschlagenen Produkte mit den Vorgaben der
Ausführungsplanung sind vom AN mit ausreichendem
zeitlichen Vorlauf Produktlisten gewerkeweise und in
vom Bauablauf her sinnvoller Reihenfolge thematisch
zu erstellen und zur Überprüfung bzw. Kommentierung
vorzulegen. Diese Listen umfassen sämtliche
Materialien / Produkte, die baulich relevant sind,
bauphysikalische oder brandschutztechnische
Eigenschaften zu erfüllen haben bzw. nicht zuletzt
auch optischen und gestalterischen Einfluss besitzen.
Der AN erstellt diese Liste, stimmt sie inhaltlich mit
AG und AG-Vertreter ab und legt sie zur Prüfung vor mit
Nennung des Herstellers, des Fabrikats und Typs
einschl. eines technischen Datenblattes, eines
aktuellen
Sicherheitsdatenblatts und (soweit vorhanden) eine EPD
(Environmental Product Declaration).
Die vom AN vorgesehenen Materialien, Oberflächen und
Oberflächenbehandlungen aller sichtbaren Bauteile
im Außenbereich und im Innenbereich sind in einem
Material- und Farbkatalog des AN im Rahmen seiner
Planung fortlaufend zu bemustern, darzustellen und zu
dokumentieren.
Im Rahmen dieser Bemusterung sind ausschließlich
Materialmuster vorzulegen und zugelassen, deren
Qualitätsanforderungen die der Vertragsunterlagen
vollumfänglich widerspiegeln. Sämtliche mit der
Bemusterung verbundenen Kosten sind im Angebot
enthalten. Der AG und seine Beauftragten haben nach
Erhalt der vollständigen Unterlagen 12 Werktage Zeit
um diese zu prüfen und zu kommentieren. Zeiträume
für Bemusterungen sind vom AN in seinen Terminplänen
auszuweisen. Eine termingerechte Bemusterung im
Hinblick auf den Fertigstellungstermin gehört zur
geschuldeten Koordinationsleistung des AN. Ergebnisse
der
Bemusterungen und Entscheidungen sind vom AN zu
dokumentieren und kumuliert fortzuschreiben. Die
Verwendung / der Einbau der Produkte / Materialien
darf erst nach Freigabe durch den AG bzw. seine
Beauftragten erfolgen.
Hinsichtlich der Materialität und Farbgestaltung sowie
der Ausstattung ist grundsätzlich eine Bemusterung
aller sichtbaren Bauteile/-elemente zu berücksichtigen.

Die Bemusterungen müssen vom AN zeitlich so geplant
werden, dass die geplanten Ausführungsfristen
durch Lieferzeiten etc. nicht beeinträchtigt werden.
Die Entscheidung über die vom AN vorgeschlagene Farb-
und Materialauswahl liegt immer beim AG
und/oder dessen Vertretern. Vom AN ist eine
vollständige Bemusterungsliste mit aussagekräftigen
Produktbezeichnungen vorzulegen. Anzahl und Art der
vorzulegenden Muster ist u.a. bei der Beschreibung
der jeweiligen Bauteile aufgeführt.

Weichen Bauteile/ Produkte von den Angaben/
Leitfabrikaten im Angebot ab, so muss der AN die
Gleichwertigkeit nachweisen.
Werden nicht genehmigte Materialien oder Bauteile
eingebaut, gehen alle dadurch entstandenen Kosten zu
Lasten des AN. Verspätete Bemusterungsvorlage durch
den AN, die zu Terminverzögerungen führen, hat der
AN zu verantworten.

Maßnahmen zur Terminsicherung
Sämtliche Maßnahmen zur Sicherung der vereinbarten
Termine für Planung, Bau, Abnahme etc. gehören zu
den Leistungen des AN. Hierzu gehören auch die
Maßnahmen und damit verbundenen Kosten für
Arbeitsgenehmigungen außerhalb der normalen
Arbeitszeiten.

Die Planung der einzelnen Tagesabschnitte ist
eigenverantwortlich vom Auftragnehmer durchzuführen
und mit der Bauleitung zu koordinieren. Genaue
Planung und Angabe von Terminen und Abläufen erfolgen
nach
Beauftragung der Gewerke durch die weitere Feinplanung
des Bauzeitenplanes von der Bauleitung.

Bauablauf, Bauzeiten & Witterungseinflüsse
Für die Ausführung der Arbeiten sind jeweils
Starttermin und Dauer der einzelnen Arbeitsschritte
aus dem
Bauzeitenplan unter Berücksichtigung des
Zusammenspiels mit anderen Gewerken einzuhalten.
Grundsätzlich ist im Hinblick auf die Erreichung des
Fertigstellungstermines bedarfsweise ein erweiterter
Arbeitsumfang einzuplanen. Witterungseinflüsse, mit
denen normalerweise gerechnet werden muss, sind in
die Einheitspreise einzukalkulieren. Mehraufwendungen
in diesem Zusammenhang für Materialien,
Verarbeitungsverfahren, Geräte, Personaleinsatz,
Unterbrechungen und Verzögerungen werden nicht
gesondert vergütet.

Arbeitszeiten und Lärmschutz
Der AN hat seinen Baubetrieb und somit auch seinen
Bauablaufplan darauf einzurichten, dass
Einschränkungen für die umliegenden Wohnhäuser und die
Schulen durch Lärm und Verschmutzung auf ein
unumgängliches Mindestmaß reduziert werden.
Als Regelarbeitszeit gilt: Montag bis Samstag von 7:00
bis 18:00 Uhr

*Hinweis*
Die nachfolgenden Unterlagen werden als Anlagen zur
Ausschreibung beigefügt:
01 Ausführungspläne
02 Terminplan

*Hinweis*
Schutz der Leistungen
Der AN hat alle eventuellen Schutzmaßnahmen zu
treffen. Für jeden Schaden, der durch den AN zu
vertreten ist, ist er in vollem Umfang haftbar. Im
Übrigen hat der AN seine eigene Leistung bis zur
Abnahme
zu schützen. Der AN hat sich vor Beginn seiner
Arbeiten darüber zu informieren, dass die
Versorgungsmedien im Baustellenbereich abgeschaltet
wurden.

Anforderungen der Baugenehmigung
Die von der Stadt Delmenhorst, Fachbereich Planen,
Bauen, Umweltschutz, Landwirtschaft und Verkehr -
Fachdienst Bauordnung - für das Projekt erteilte
Baugenehmigung Nr. 001411-2024 ist Bestandteil dieser
Ausschreibung und bei Bedarf einzusehen. Alle
Auflagen, Bedingungen und Hinweise sind zu beachten.

Anforderungen an die Standsicherheit
Die Statische Berechnung sowie die konstruktiven
Brandschutz- und Schallschutznachweise für die
Baukonstruktionen wurden aufgestellt, siehe
Anlagenverzeichnis. Alle vorgenannten Unterlagen sind
der
Angebotskalkulation zugrunde zu legen. Die geforderten
Nachträge zum Nachweis der Standsicherheit (siehe
Prüfbericht) sind so rechtzeitig bei der
Bauaufsichtsbehörde einzureichen, dass sie unter
Berücksichtigung
der Prüfzeit für die bautechnische Prüfung bis zum
Baubeginn bzw. vor Ausführung der entsprechenden
Bauteile geprüft vorliegen. Mit der Herstellung der
Stahlbetonbauteile darf erst begonnen werden, wenn die
Ausführungszeichnungen für diese Bauteile geprüft
vorliegen. Die statisch erforderlichen Bauabnahmen nach
§ 77 Abs. 1 Nr. 1 NBauO erfolgen durch den für die
Prüfung der bautechnischen Nachweise beauftragten
Prüfingenieur. Der Umfang der Abnahmen ist dem
Prüfbericht zu entnehmen. Die Abnahmen sind vom AN
direkt beim Prüfingenieur anzumelden.

Brandschutztechnische Anforderungen
Grundlage der Planung ist ein Brandschutzkonzept
(BSK), dass die Maßnahmen beschreibt, die umzusetzen
sind, damit die Schutzziele der niedersächsischen
Bauordnung in Bezug auf den Brandschutz erfüllt werden.
Für alle vom AN eingesetzten Bauteile und Baustoffe,
die aufgrund von Normen und Vorschriften einer
allgemeinen Zulassung brandschutztechnischer Art
bedürfen (z.B. Entrauchungseinrichtungen,
Feststellanlagen von Brandschutztüren, etc.) sind die
Eignung der verwendeten Bauteile, Betriebssysteme
und Baustoffe durch Zulassungen oder Prüfzeugnisse
unaufgefordert nachzuweisen.
Die Verwendbarkeitsnachweise werden Bestandteil der
Projektdokumentation. Zum Leistungsprogramm des
AN gehören auch alle nach geltenden Vorschriften
erforderlichen Sachverständigen- oder
Sachkundigenabnahmen. Vom AN sind außerdem alle
Bedingungen, Auflagen und Anforderungen der
Baugenehmigung und der Brandschutzbehörden für den
Brandschutz während der Bauzeit einzuhalten und
mit dem AG bzw. seinem Vertreter abzustimmen.

Wärmeschutz
Für die Nachweisführung eines energiesparenden
Wärmeschutzes und einer energiesparenden
Anlagentechnik bei Gebäuden, entsprechend der
aktuellen Energieeinsparverordnung wurde ein
Wärmeschutznachweis erstellt. Der Energiesparnachweis
gemäß EnEV inkl. Projekt-Dokumentation und
Bauteilkatalog werden im Auftragsfall ausgehändigt.
Der AN muss bei der Ausführung alle aktuellen
Bedingungen und Auflagen zur Einhaltung der
entsprechenden Dämmwerte des Wärmeschutznachweises
berücksichtigen und mit Angebotsabgabe bereits
die Ausschreibungsplanung hinsichtlich der
Wärmeschutzanforderungen und der Durchführbarkeit
prüfen.
Die bauphysikalischen Eigenschaften der verwendeten
Baustoffe sind durch Zulassungen oder
Prüfzeugnisse nachzuweisen. Diese Nachweise des AN
werden Bestandteil der Projektdokumentation.

Geologische Anforderungen
Die erforderlichen Baugrunduntersuchungen wurden
durchgeführt. Die Ergebnisse wurden in dem
Baugrundgutachten zusammengefasst und sind bei der
Ausführung zu beachten.

Sicherheits- und Gesundheitsschutz-Koordination
(SiGeKo)
Sämtliche gemäß Baustellenverordnung geforderten
Leistungen für Sicherheit- und Gesundheitsschutz sind
vom AN während der Ausführungsphase umzusetzen. Dabei
gelten die Regeln zum Arbeitsschutz auf
Baustellen. Der in dieser Verordnung vorgesehene
Sicherheits- und Gesundheitsschutzkoordinator
(Si-GeKo) wird vom AG bestellt.Der SiGe-Plan ist zur
Einsichtnahme auf der Baustelle während der
gesamten Bauzeit vorzuhalten.
Die Anweisungen des SiGeKo sind zu befolgen und
unverzüglich umzusetzen. Der SiGeKo ist auf der
Baustelle weisungsbefugt.
Der AN hat dem SiGeKo vor Beginn seiner Leistungen
eine Gefährungsbeurteilung für seinen
Leistungsbereich vorzulegen.

Kooperation, Koordination und Eigenüberwachung
Der Auftragnehmer ist verpflichtet, auf Anforderung an
Koordinierungsbesprechungen, Baubesprechungen
und Besprechungen mit Behörden, Ämtern,
Versorgungsunternehmen teilzunehmen bzw. solche
Besprechungen im Rahmen seiner Leistungserstellung
selbstverantwortlich zu führen und zu protokollieren.
Um einen zügigen Ablauf der Arbeiten zu gewährleisten,
ist eine Zusammenarbeit zwischen allen Gewerken
notwendig. Bei erkennbaren Behinderungen und
Unstimmigkeiten im Arbeitsablauf durch andere Gewerke
ist
die Bauleitung so frühzeitig in Kenntnis zu setzen,
dass Maßnahmen zur Behebung schnell getroffen werden
können.
Für die einzelnen Leistungsbereiche hat der AN auf der
Baustelle einen verantwortlichen deutschsprachigen
Fachbauleiter zu benennen. Der Name des Fachbauleiters
ist dem AG schriftlich mit ausdrücklicher
Erklärung mitzuteilen, dass dieser berechtigt ist,
Anordnungen des AG, der bauleitenden Architekten bzw.
Fachingenieure auszuführen und gemeinsame Aufmaße
verbindlich gegenzuzeichnen.
Einmal wöchentlich findet eine Baubesprechung statt,
die Teilnahme ist verpflichtend.
Die Teilnahme des AN an den Baubesprechungen ist für
den AG kostenfrei und in die Einheitspreise
einzukalkulieren. Gleiches gilt für außerordentliche
Baubesprechungen aus besonderen Gründen, die auch
kurzfristig einberufen werden können.
Die Objektüberwachung seitens des Auftraggebers
schränkt die Verantwortlichkeit des Auftragnehmers für
die Ausführung seiner Leistungsbereiche und seine
Koordinationspflicht nicht ein.
Der Auftragnehmer ist verpflichtet, während der
Arbeiten Eigenüberwachungen durchzuführen. Dies bezieht
sich auch auf die rechtzeitige Kontrolle der
bestehenden oder der von anderen Gewerken erstellten
Untergründe oder Anschlusspunkte.
Die Ergebnisse der Eigenüberwachung sind täglich über
die gesamte Bauzeit mit zusätzlichen Angaben der
Tagesleistungen, Personal, Temperatur, Witterung,
sowie verwendete / eingebaute Materialien und
Mengenangaben in einem Bautagebericht aufzuzeichnen
und auf Anforderung zu übergeben. Form und
Systematik der Berichte sowie die dazugehörigen
Formblättern sind mit dem AG gemeinsam abzustimmen.
Über die Tagesberichte hinaus sind vom AN alle
wichtigen und für die Vertragsabwicklung relevanten
Sachverhalte zu dokumentieren und nachzuweisen. Für
Arbeiten auf der Baustelle außerhalb der
gesetzlichen Arbeitszeiten muss der AN die
erforderlichen behördlichen Genehmigungen selbst
einholen.
Diese Arbeiten sind in den Tagesberichten zu vermerken.

Bauleitung
Der AN führt die gesamte Koordination der Leistungen
der von ihm beauftragten Nachhunternehmer (NU)
und auch die Koordination mit anderen Beteiligten
eigenständig durch.
Der AN muss zur Bewältigung der Gesamtaufgabe in der
vorgegebenen Zeit ausreichendes und fachlich
qualifiziertes Personal einsetzen. Mit Angebotsabgabe
ist ein Bauleiter zu benennen, der zudem über
ausreichende Kenntnisse der deutschen Sprache
verfügung muss (Sprachniveau B2 gem. Gemeinsamer
Europäischer Referenzrahmen für Sprachen (GER)) . Der
Wechsel dieser Personen ist dem AG schriftlich
anzuzeigen. Auch hat der AG das Recht, unter Darlegung
der Gründe, eine Ablösung von Mitarbeitern zu
fordern, sofern eine aus seiner Sicht projektfördernde
Zusammenarbeit nicht mehr gewährleistet ist.

Objektüberwachung AG
Die Objektüberwachung des AG und seiner
Fachingenieuere schränkt die Verantwortlichkeit des AN
für die
Ausführung nicht ein.

Vermessung und Bautoleranzen
Sämtliche erforderliche Vermessungsleistungen sind vom
AN durchzuführen. Unter Hinzuziehung eines
öffentlich bestellten und vereidigten
Gebäudevermessers sind vom AN die Hauptpunkte der
Projektgeometrie
(Hauptachsen, Lage- und Höhenfestpunkte) einzumessen.
Die abschließende Einmessung zur Übernahme
in das öffentliche Kataster veranlasst der AG und
trägt die Kosten und Gebühren. Dem AG bzw. seinem
Vertreter sind vom AN umgehend die entsprechenden
Testate durchgeführter Vermessungsarbeiten
vorzulegen.

Ausführung
Alle Maße sind vor der Ausführung am Bau durch den AN
zu überprüfen. Vor Beginn der Arbeiten sind die
tatsächlichen Einbauhöhen bezogen auf das gesamte
Ausbausystem zu prüfen, insbesondere wenn
unzulässige Toleranzen oder Änderungen des geplanten
Fußbodenaufbaus festgestellt oder vermutet
werden.

Veranstaltungen während der Bauzeit
Der AG hat jederzeit das Recht, die Baustelle zu
betreten. Der AG stellt für sich und seine Besucher die
persönliche Schutzausrüstung bereit. Darüber hinaus
hat der AN zu beachten, dass voraussichtlich zwei
offizielle Veranstaltungen (Grundsteinlegung,
Richtfest) stattfinden werden.

Rechte des AG zur Aufrechterhaltung der Ordnung auf
der Baustelle
Kommt der AN seinen vertraglichen Verpflichtungen zur
Aufrechterhaltung der Ordnung auf der Baustelle
nicht nach, so kann der AG nach erfolgloser Anordnung
mit einmaliger Fristsetzung die erforderlichen
Maßnahmen auf Kosten des AN durchführen lassen.

Rechte, Ansprüche und Einflüsse Dritter
Wird der AG von Dritten in Anspruch genommen, so
stellt der AN den AG unverzüglich auf erstes Anfordern
von diesen Ansprüchen frei, es sei denn, der AN weist
nach, dass diese Ansprüche ihre Grundlage nicht in
seinem Verantwortungsbereich haben. Wird dem AN von
Dritten, also von anderen am Bau Beteiligten, ein
Schaden zugefügt, so steht der AG dafür nicht ein.
Ansprüche des AN gegen den Verursacher bleiben
unberührt. Bleibt der Sachverhalt, der zum Schaden
geführt hat, unaufgeklärt, so trägt der AN das Risiko
und
somit auch den Schaden. Die Beweislast trägt der AN.

Deutschsprachige Mitarbeiter und Arbeitssicherheit
Sofern vom AN Mitarbeiter beschäftigt werden, welche
die deutsche Sprache nicht oder nicht ausreichend
(vgl. Sprachniveau B2 gem. Gemeinsamer Europäischer
Referenzrahmen für Sprachen (GER)) beherrschen,
ist er aus Gründen der Arbeitssicherheit verpflichtet,
innerhalb je-der Arbeits- oder Montagegruppe
mindestens einen der deutschen Sprache (Sprachniveau
B2) in Wort und Schrift mächtigen Mitarbeiter
einzusetzen.

Auskunfts- und Berichtspflichten
Der AN muss die entsprechend der vertraglich
vereinbarten Planungs- und Bauaufgaben notwendigen
Genehmigungen sicherstellen und ist für eine
effiziente Baustellenabwicklung verantwortlich.
Liegenschafts-
bzw. Baubegehungen des AG zur Leistungs- und
Erfolgskontrolle müssen aber jederzeit und
vollumfänglich
gewährleistet werden. Der AN muss darüber hinaus mit
dem AG wöchentlich Besprechungen/Jour fixe zum
Planungs- und Baufortschritt organisieren und
koordinieren, durchführen und protokollieren.

Rohbau- und Schlussabnahme
Für das Bauvorhaben werden die Rohbau- und
Schlussabnahme gem. § 77 Abs. 1 NBauO angeordnet. Dem
AG ist vom AN gem. § 77 Abs. 3 NBauO rechtzeitig
(mindestens 2 Wochen vorher) schriftlich mitzuteilen,
wann die Voraussetzungen für die mängelfreien Abnahmen
vorliegen, sofern sie auch relevant für die
bauaufsichtliche Abnahme sind.

Übergabe nach Fertigstellung - Abnahme
Eine Abnahme nach Fertigstellung der Leistung ist
gemäß VOB rechtzeitig, spätestens jedoch 14 Tage
vorher anzuzeigen. Zum Termin der Abnahme muss eine
Baureinigung (besenrein) der gesamten Gebäude
erfolgt sein. Im Abnahmeprotokoll festgehaltene Mängel
und/ Restarbeiten werden entsprechend der
protokollierten Fristsetzung beseitigt.

Dokumentation
Der AN hat spätestens zur Abnahme bezüglich seiner
ausgeführten Leistungen eine Dokumentation 1fach in
Papier und digital mit folgendem Inhalt zu übergeben,
Erklärungen und Prüfbücher im Original:
1. Benennung der ausgeführten Produkte, ggf. inkl.
Modellbezeichnung u. technischen Leitwerten (z.B. U-
Wert)
2. Übereinstimmungserklärungen zur fach- und
sachgerechten Verwendung und Einbau der ausgeführten
Produkte, insbesondere relevanter Ausführungen für den
Brand-, Wärme-, Schall- und Feuchteschutz.
3. Fachunternehmererklärung
a: Leistungen nach allgemein anerkannten Regeln der
Technik ausgeführt,
b: Leistung gemäß den vertraglich vereinbarten
Eigenschaften - ohne gebrauchseigenschaftsherabsetzende
Fehler oder Mängel,
c: Leistungen entsprechen dem öffentlichen Baurecht
und wurden auf die Arbeiten anderer Unternehmer
abgestimmt, § 55 NBauO
4. Prüfbücher für prüfrelevante Produkte (Toranlagen,
Brandschutzabschlüsse, rauchmeldegesteuerte
Feststellanlagen, etc.)
5. Unternehmererklärung nach EnEV §26a, sofern
zutreffend
6. Reinigungs- und Pflegeempfehlung zu fertigen
Oberflächenprodukten
7. Das Fehlen dieser Unterlagen wird im Rahmen der
Schlussrechnungsprüfung mit einem
Sicherheitseinbehalt in Höhe von 1% der geprüften
Schlussrechnungssumme bis zur vollständigen Vorlage
der Dokumentation gewertet.

*Hinweis*
Arbeitssicherheit:
Es wird besonderer Wert auf die Einhaltung der
Unfallverhütungsvorschriften gelegt. Für eine
regelmäßige
Unterweisung des Personals ist zu sorgen. Das Personal
des AN hat beim Betreten der Baustelle und
während der Arbeiten ständig die erforderlichen
Schutzausrüstungen wie Helme, Schutzkleidung,
Sicherheitsschuhe etc. zu tragen. Zuwiderhandlungen
werden mit Baustellenverbot geahndet.
Der AN hat dafür zu sorgen, dass Arbeitsplätze und
Verkehrswege hinsichtlich der Absturzhöhe erst benutzt
werden, wenn die Sicherheitseinrichtungen bzw.
-maßnahmen gegen Absturz vom Aufsichtführenden
überprüft worden sind.

Planunterlagen / Ausführungsunterlagen / Bemusterung:
Der Bieter ist verpflichtet, die im
Leistungsverzeichnis beschriebenen Positionen auf
Vollständigkeit,
fachgerechte Ausführung und Eignung für den
vorgesehenen Verwendungszweck zu überprüfen. Etwaige
Unklarheiten sind vor Abgabe des Angebotes mit der
ausschreibenden Stelle zu klären.
In diesen Plänen müssen alle Aussparungen, Einbauteile
etc. exakt vermasst sein. Zu den
Ausführungsplänen gehört auch eine statische
Berechnung der Anlagen. Alle Ausführungspläne sind vom
Beauftragten des Bauherrn zur Freigabe vorzulegen.
Geänderte Zeichnungen erhalten einen Index in der
Bezeichnung der Unterlage.
Freigaben von Ausführungsunterlagen sind vom
Auftragnehmer so rechtzeitig zu beantragen, dass die
vereinbarten Termine gesichert bleiben. Für die
Freigabe durch den Auftraggeber sind 2 Wochen zu
berücksichtigen. Die Zeichnungen sind dem Auftraggeber
elektronisch in pdf- und / oder dwg-Format
auszuhändigen, auf Wunsch auch in Papierform 2-fach.
Erst nach Genehmigung der Unterlagen durch den
Auftraggeber kann die Fertigung erfolgen.

Dokumentation:
Alle Unterlagen, Beschriftungen sind in deutscher
Sprache zu erstellen.
Alle notwendigen, bzw. erforderlichen
Dokumentationsunterlagen, Berechnungen etc. sind vom
AN nach
Übergabe der Aufzugsanlage in 2-facher Ausführung dem
Bauherrn / Auftraggeber zu übergeben.

Planungs- und Koordinationsgespräche:
Während der Ausführung nimmt der AN, nach Aufforderung
des AG oder dessen Stellvertreters, an
Baustellenkoordinationsgesprächen durch einen
bevollmächtigten Vertreter teil, sofern dies
erforderlich ist.
Die Besprechungen finden in den Räumen der Planer bzw.
im Baubüro statt.
Protokolle der Baubesprechung werden durch die
Objektüberwachung erstellt und nach dem
Besprechungstermin an alle Beteiligten verteilt (Fax
bzw. E-Mail).
Der AN hat die Bauleitung rechtzeitig auf die für die
Durchführung seiner Arbeiten notwendigen Vor- und
Folgearbeiten bzw. Vorleistungen anderer Auftragnehmer
aufmerksam zu machen. Der AN hat seine
Maßnahmen im Einvernehmen mit der Bauleitung so
abzustimmen, dass alle Bauleistungen mit allen
beteiligten Auftragnehmern reibungslos durchgeführt
werden können.
Der AN hat vor Beginn seiner Arbeiten die Maße am Bau
auf Übereinstimmung mit den Zeichnungen zu
prüfen. Maßabweichungen von den Zeichnungen sind der
Bauleitung unverzüglich mitzuteilen.
Koordinationsbesprechungen zwischen den einzelnen
Gewerken und kurzfristige Terminabsprachen werden
protokolliert und sind verbindlich. Protokollführend
ist die Objektüberwachung.

Baustelleninformation:
Mit dem AG ist 4 Wochen nach Auftragserteilung ein
detaillierter Montageablaufplan einvernehmlich
abzustimmen. Dem AG sind Ansprechpartner für die Dauer
der Arbeiten vorzulegen.

Abnahme:
Die Abnahme der Leistung des AN findet förmlich, auf
schriftlichen Antrag des AN, statt.

Materialien:
Es sind nur normgerechte Bauteile und Bauelemente aus
gängigen, laufenden Herstellprogramm zu
verwenden für die vom Herstellerunternehmen eine
marktübliche Garantie gegeben wird. Der erforderliche
Nachweis (Herstellererklärung) ist vom AN auf
Anforderung des Auftraggeber (AG) zu führen.

Toleranzen:
Für Toleranzen der Vorleistungen anderer Gewerke sowie
für die Qualitätsbeurteilung der abzunehmenden
Leistung gelten die DIN 18201 und 18202, soweit nichts
anderes vorgeschrieben wurde.

Einbau:
Sämtliche Bauabläufe sind vom AN so zu koordinieren,
dass eine unterbrechungsfreie Montage
gewährleistet ist.

*Hinweis*
Vollständigkeit und Qualität der Lieferung und
Funktion,
Regelwerke, Vorschriften, Normen, Richtlinien
Die Leistungen des AN sind so zu erbringen, dass die
ingesamt behördlich abnahmefähige Erstellung der
Gesamtmaßnahme gewährleistet ist. Dazu gehören alle
Lieferungen, Leistungen und Nebenleistungen sowie
die Koordinierungsleistungen, Maßnahmen und Kosten,
die erforderlich sind, das Bauvorhaben vollständig,
termingerecht, funktionsfähig und bezugsfertig so zu
erstellen, dass es zu dem vorgesehenen Zwecken
uneingeschränkt genutzt werden kann. Dabei sind
sämtliche Aufgabe, Auflagen, Anordnungen und
Bedingungen der zuständigen Behörden bis zur Abnahme
des Bauvorhabens zu berücksichtigen und
auszuführen. Der AN berücksichtigt die anerkannten
Regeln der Technik, die einschlägigen Technischen
Spezifikationen und Vorschriften, sowie alle im
Vertrag genannten zusätzlichen technischen
Vertragsbedingungen. Er wird ferner alle DIN-Normen
des Deutschen Instituts für Normungen e.V., die VDI-,
VDE-Vorschriften, die Bestimmungen des Deutschen
Ausschusses für Stahlbeton, des Brandschutz, des
Wärmeschutz (EnEV), die Unfallverhütungsvorschriften
sowie die technischen Baubestimmungen der
Bauaufsichtsbehörden einhalten, ebenso die
Anschlussbedingungen der örtlichen Versorgungsträger
und der
Gas-, Wasser-, Fernwärme- und
Stromversorgungsunternehmen.
Der AN sichert die Bauleistungen nach dem allgemein
anerkannten Stand der Technik und den gesetzlichen
und behördlichen deutschen Vorschriften und
Richtlinien zu. Dazu gehören auch alle zusätzlichen
technischen Vertragsbedingungen. Der AN sichert die
Güte der Bauart der Anlagenteile, der konstruktiven
Ausführungng unter Berücksichtigung der Erfordernisse
für den störungsfreien Betrieb sowie für die
Instandhaltung und Instandsetzung, die Güte der
verwendeten Werkstoffe (insbesondere auch für den
Korrosionsschutz), der Bearbeitung und der Montage der
Anlage und ihrer Teile zu. Die Beweislast für die
ordnungsgemäße Vertragserfüllung obliegt dem AN. Der
AN trägt die Verantwortung für die konstruktive
Ausführung unter Beachtung aller Auflagen und
gesetzlichen Bestimmungen sowie Erfordernissen aus der
Ausführungsplanung. Die Beschreibung der Leistungen
legt somit den Mindeststandard fest und hat
demnach keinen Anspruch auf Vollständigkeit. Alle
Aufwendungen für die Lieferung und Montage der
vorgenannten Leistungen sind mit dem Angebotspreis
abgegolten. Die auszuführende Leistung wird nach Art
und Umfang durch den Vertrag bestimmt. In die
Leistungsbeschreibung sind eingeschlossen alle
Nebenleistungen gemäß VOB, Teil C in der aktuell
gültigen Fassung sowie alle notwendigen Besonderen
Leistungen zur Erfüllung des Werkvertrages/ Bausolls.
Soweit Materialien verwendet werden, für die
Verarbeitungsrichtlinien oder Vorschriften bestehen,
sind diese in die Bestimmungen der VOB/C in der
aktuell gültigen Fassung eingebunden. Es dürfen nur
gütegeprüfte Materialien verwendet werden (z.B.
FSCZertifikat bei Holzbauteilen). Bis zur förmlichen
Abnahme der Leistungen durch den AG verbleibt das
Risiko beim AN. Grundsätzlich ist nach anerkannten
Regeln der Technik auszuführen.
Unter anderem sind die nachfolgend genannten
Anforderungen und Vorgaben sowie zusätzlich die
jeweiligen
Planungsgrundlagen in ihrer gültigen Fassung zu
beachten.
- Bau- und Betriebsbeschreibungen
- Vergabe- und Vertragsordnung für Bauleistungen (VOB)
in der
  aktuellen Fassung
- Die einschlägigen DIN- und EN-Normen
- Das Leistungsverzeichnis mit Leistungsprogramm mit
den
  Vertragsbedingungen, die Bauverträge,
Auftragsschreiben und
  sonstige Vereinbarungen
- Die baupolizeilichen und berufsgenossenschaftlichen
  Bestimmungen
- Die feuerpolizeilichen Bestimmungen
- Die aktuellen VdS-Richtlinien
- Die einschlägigen und aktuellen VDE- und
VDI-Richtlinien
- Die Verarbeitungsvorschriften bzw. Richtlinien der
  Materialhersteller
- Die Emissionsvorschriften (TA Lärm - Wohngebiet)
- Das Maschinenschutzgesetz
- Forderungen des Bauaufsichtsamtes, des Staatlichen
  Gewebeaufsichtsamtes, der Energie- und
  Wasserversorgungsunternehmen
- gesetzliche Vorgaben, z.B. NBauO mit der DVO
- Vorschriften des Ausschusses für Blitzschutz und
  Blitzschutzforschung f. d. Bau von Blitzschutzanlagen
- Technische Regeln für Gasinstallation (TRGI)
- AMEV-Richtlinie und DVGW-Richtlinien
- Heizungsanlagen- und -betriebsverordnung,
- MLAR  Musterleitungsanlagenrichtlinien
- TPrüfVO  Prüfung der technischen Anlagen und
Einrichtungen
  entsprechend Anhang zu § 2 Technische Prüfverordnung
  (TPrüfVO)
- Gebäudeenergiegesetz (GEG) in der zum Zeitpunkt der
  Baugenehmigung gültigen Fassung
- EEWärmeG Erneuerbare-Energie-Wärmegesetz
- Nachweis des GEG ist zu erfüllen
- Sicherheitsregeln der Unfallversicherungsträger bzw.
  Gemeindeunfallversicherer (UKS)
- Unfallverhütungsvorschriften (UVV)
- Arbeitsstättenverordnung, Technische Regeln für
Arbeitsstätten (ASR) und Arbeitsstätten-Richtlinien
- Alle Normen, Richtlinien und Verordnungen, die im
  Zusammenhang mit der Auslegung der Gesamtanlage und
  deren Einzelbestandteilen Gültigkeit besitzen
- Baustellenverordnung
- Vorgaben und Forderungen der Genehmigungsbehörde
- Die Baugenehmigung inkl. aller Anlagen und Verweise

Soweit in der Leistungsbeschreibung auf Technische
Spezifikationen, z.B. nationale Normen, mit denen
Europäische Normen umgesetzt werden, europäisch,
technische Bewertungen, gemeinsame technische
Spezifikationen, Internationale Normen, Bezug genommen
wird, werden auch ohne den ausdrücklichen
Zusatz: "oder gleichwertig" immer gleichwertige
Technische Spezifikationen in Bezug genommen.

*Hinweis*
Es gelten die allgemeinen Vertragsbedingungen für die
Ausführung von Bauleistungen, VOB, Teil B und die
allgemeinen technischen Vertragsbedingungen für
Bauleistungen (ATV), VOB, Teil C sowie alle darin
enthaltenen Verweise und einschlägigen DIN/EN und ISO
Normen.
Bei der Durchführung der Maßnahme sind sämtliche
behördlichen und örtlichen Vorschriften oder Auflagen,
die entsprechenden DIN - Normen, sowie alle sonstige
einschlägigen Vorschriften zu erfüllen.
Hierzu zählen insbesondere auch die Bestimmungen der
VOB, VDE, die DIN/EN und ISO- Richtlinien, die
spezifischen Herstellervorgaben, die Richtlinien der
Arbeitsstättenverordnung, die Betriebssicherheitsverordnung, das Arbeitsschutzgesetz, das
Arbeitszeitgesetz, die Bestimmungen der
Landesbauordnung, die
Verordnung über Sicherheit und Gesundheitsschutz auf
Baustellen (BaustellV) und die Vorschriften der
Berufsgenossenschaft sowie die allgemein anerkannten
Regeln der Bautechnik.

Soweit in der Leistungsbeschreibung auf Technische
Spezifikationen, z. B. nationale Normen, mit denen
Europäische Normen umgesetzt werden, europäisch
technische Bewertungen, gemeinsame technische
Spezifikationen, Internationale Normen, Bezug genommen
wird, werden auch ohne den ausdrücklichen
Zusatz: "oder gleichwertig", immer gleichwertige
Technische Spezifikationen in Bezug genommen.

#### Bereich 00.02 ALLGEMEINE TECHNISCHE VERTRAGSBEDINGUNGEN

*Hinweis*
ATV DIN 18299 September 2023

0.1 Angaben zur Baustelle
0.1.1 Das Baugrundstück befindet sich in der
Beethovenstraße in Delmenhorst. Auf dem Grundstück
sind die
Bestandssporthalle Beethovenstraße, die Grundschule
Beethovenstraße sowie ein Spielhaus vorzufinden.
Auf der südlichen Grundfläche, welche momentan als
Sport- und Spielfläche genutzt wird, soll der
Erweiterungsbau für die Schule mit integrierter
Sporthalle gebaut werden.
Ziel der Planung ist die Neuerrichtung eines
Schulerweiterungsbau bestehend aus einer Sporthalle mit
Nebenräumen, einer Mensa mit Ausgabeküche, sowie
Fachklassenräumen mit Nebenräumen. Der
bestehende Schulbau auf dem Grundstück wird während
und nach der Bauzeit weiter genutzt. Die
Bestandssporthalle wird abschließend zurückgebaut.

Bauherr:
Stadt Delmenhorst
Die Oberbürgermeisterin
Rathausplatz 1
27749 Delmenhorst

Erweiterung einer Grundschule mit Sporthalle, Mensa
und Fachklassen

Außenansicht Schulhofseite

Innenperspektive Sporthalle

Erläuterungen zum Entwurf durch den Entwurfsverfasser
Der Neubau wird parallel und leicht versetzt zum
Bestandbaus in Süd-West Richtung vorgeschlagen. Vom
Schulhof können die Sporthalle sowie die
Fachklassenräume und Mensa erschlossen werden. Die
Andienung der Mensa wird an der östlichen
Grundstückseite konzentriert, so dass eine zentrale
fußläufige
Zone im Bereich des Schulhofes entsteht. Es ist ein
2-geschossiger Baukörper vorgesehen. Die Bereiche der
Schulnutzung, Mensa und der Umkleide für die
Sporthalle legen sich L-förmig um die geplante
Sporthalle.
Die Sporthalle verfügt über einen eigenen Eingang, der
auch eine von der Schulnutzung unabhängige
Nutzung ermöglicht. Zudem kann im laufenden
Schulbetrieb auch der Eingang von der Mensa aus genutzt
werden.

Die Sporthalle wird als 2-fach Sporthalle, welche
mittels zwei Trennvorhängen in drei Hallenteile geteilt
werden kann, geplant. Von jedem der drei Hallenteilen
gibt es einen direkten Zugang, Fluchtmöglichkeiten,
sowie Zugang zu den Geräteräumen. An der Längsseite zu
den Geräteräumen wird die Sporthalle einen
Meter länger geplant um mehr Bewegungsfläche zu
schaffen und die Aufstellung von Bänken zu
ermöglichen.

Die Umkleiden werden als sechs Kleineinheiten geplant.
Zudem sind drei Lehrerumkleiden, die z.T. auch
eine Doppelnutzung als Regie- sowie Erste-Hilfe-Raum
ermöglichen, vorgesehen.
Allgemeine WC-Anlagen sind für die Sporthallennutzung
separat vorgesehen.
Für die Bereiche der schulischen Nutzung und der Mensa
wurde auf Funktionalität und Flexibilität geachtet.
Ein von der Sporthalle unabhängiger Eingansbereich
wurde vorgesehen. Somit kann eine
nutzungsdifferenzierte Erschließung erfolgen:
unabhängige Nutzungen werden gewährleistet.

Der Bereich der Mensa ist mit einem Außenbereich im
Erdgeschoss verortet. Sie erhält zusätzlich eine
Bühne im südlichen Drittel der Mensafläche. Die Küche
für die Mensa wird als Ausgabeküche definiert.
Die Fachklassen, Schülerbibliothek, die Sprach-Lern-
Klasse sowie die Nebenräume werden im
Obergeschoss platziert. Für die Flurbereiche vor den
Fachklassenräumen wird darauf geachtet, dass dieser
Bereich von den Schüler*innen und dem Lehrpersonal
frei interpretierbar genutzt und gestaltet werden kann.
Dazu trägt die direkte Sichbeziehung von dem
Flurbereich in die Sporthalle bei.
Für die Haustechnik wird im Erdgeschoss ein HAR sowie
im Obergeschoss ein Technikraum vorgesehen.
Weitere Angaben hierzu sind dem haustechnischen
Konzept zu entnehmen.

Bei der Baukörperausbildung wurde auf Kompaktheit und
ein gutes A-V Verhältnis geachtet. Die Konstruktion
wird überwiegend in Massivbauweise (siehe statisches
Vorkonzept) geplant.
Als Konstruktion der Sporthalle werden Holzbinder in
Kombination mit Stahlbetonstützen bzw. -wänden
geplant. Der L-förmige Bereich der Fachklassen und
Mensa besteht aus Stahlbetonwänden und -decken.
Die Sohlplatte wird mit umlaufenden Frostschürzen aus
Stahlbeton gemäß statischen Berechnungen geplant.
Die Gründung wird auf tragfähigen Bodenschichten
ausgeführt. Maßnahmen des Baugrundgutachtens sind
hierbei zu berücksichtigen.
Einige Innenwände erfolgen in Leichtbauweise. Die
Positionierung dieser ist den Grundrissen zu entnehmen.

Für die Fassadengestaltung wird im Sockelbereich eine
Klinkerfassade und in den Obergeschossen eine
Holzfassade vorgeschlagen. Hierzu ist bitte das
Materialkonzept zu beachten.

Unterrichtsräume und Sportbereich werden differenziert
betrachtet. Der Sporthallen- und Umkleidebereich
kann außerhalb der Schulzeiten für den Vereinssport
genutzt werden ohne mit der Nutzung der Schulräume
zu kollidieren. Gleichzeitig ist es möglich den
Sportbereich für Veranstaltungen mit der Mensa zu
kombinieren oder während der Unterrichtszeit mit dem
Schulbetrieb. Zwischen den neuen Außensportflächen
und den Umkleiden wurde bewusst eine kurze Verbindung
berücksichtigt.
Die Erschließungsflächen und Mittelzonen sind so
dimensoniert, dass genügend Raum für Präsentationen
und Ausstellungen bestehen. Sie sind als informeller,
multifunktionaler Raum gedacht, der von Schüler*innen
und Lehrpersonal frei nutzbar und interpretierbar ist.

Sämtliche Funktionen werden ökonomisch und
gleichzeitig flexibel angeordenet. Sackgassen im
Erschließungssystem werden vermieden.

In den Flurbereichen und Treppenhäusern wird als
Bodenbelag Betonwerkstein und in den
Fachklassenräumen sowie der Schülerbibliothek Linoleum
vorgesehen. In den Bereichen, in denen
Stahlbetonwände geplant sind, bildet der Stahlbeton
die Endoberfläche. In den Umkleidebereichen der
Sporthalle sowie den angrenzenden Saniätrräumen werden
Fliesen verlegt.
Die in der Sporthalle benötigten Prallwände werden mit
einer horizontalen Holzverschalung geplant.

Rund um die neue Sporthalle sind Erschließungsflächen
sowie eine Anliefer- und Feuerwehrzufahrt
vorgesehen. Ebenso werden Abstellanlagen für Fahrräder
eingeplant. Zu fällende Bäume sind auf dem
Grundstück durch Ersatzpflanzungen zu ersetzen. Im
nördlichen Bereich des Grundstückes werden die
notwendigen Stellplätze nachgewiesen. Ein
Neugliederung der Außenflächen für die Schüler*Innen
findet in
der Planung ebenfalls Berücksichtigung.

Bei der Planung der haustechnischen Anlagen wird der
Leitfaden "nachhaltiges Bauen" zu Grunde gelegt.
Auf dem Dach wird eine PV Anlage vorgeschlagen. Die
Wärmeversorgung wird durch eine Luft-Wärme
Pumpe sichergestellt. Eine Lüftungsanlage mit
Rückgewinnung unterstützt das Konzept.
Ein sparsamer Energieeinsatz und eine hohe
Energieeffizienz bei niedrigen Investitionskosten ist
das Ziel.

Die Baugenehmigung für das Bauvorhaben liegt vor.

Die Ausführungsplanung obliegt dem AG und wird
Grundlage der Ausschreibung.
Die beinhalteten Planungsunterlagen sind der
beiliegenden Planliste zu entnehmen.

Generell gilt, dass die gewählten Bauteile,
Materialien und Oberflächen besonders robust und
pflegeleicht in
Hinblick auf die geplante Nutzung sein müssen. Dabei
sind die Kriterien der Nachhaltigkeit genauso zu
beachten, wie wirtschaftliche Planung und
Bauausführung.

Projektkennzahlen

BRI ca. 20.844 m³

BGF ca. 2.277 m²

NF ca. 2.159 m²

Grundstücksgröße: ca. 18.675 m²

Außenanlagen: ca. 2600 m²

Angaben aus dem Liegenschaftskataster:
Gemeinde: Delmenhorst, Stadt
Gemarkung: Delmenhorst
Flur: 58
Flurstück: 670/17
Lagebezeichnung: Moorweg/Beethovenstraße 12

Satellitenbild: Google Maps

Die nähere Umgebung besteht überwiegend aus
Wohngebäuden. Im Westen grenzt direkt ein Altenheim an,
im Nordwesten einige Gewerbebetriebe sowie die
Marienschule.Die Sicherheit der Bewohner der
umliegenden Gebäude ist jederzeit zu gewährleisten.
Für die ursprüngliche Topographie des Baugeländes
liegt ein Höhenaufmaß vor, das bei Bedarf zugesendet
werden kann. Das Grundstück ist weitestegehend als
eben zu bezeichnen. Der maximale Höhenunterschied
beträgt weniger als 1,0 m.

Das Baugrundstück kann über die unter Lagebezeichnung
genannten asphaltierten öffentlichen Straßen
erschlossen werden. Aufgrund der beengten Zufahrt vom
Moorweg ist die Baustellenzufahrt alleinig von der
Beethovenstraße vorzunehmen. Die Abstimmung mit der
Stadt obliegt dem AN im Rahmen seiner
Baustellenvorbereitung. Für die Ver- und Entsorgung
sind die öffentlichen Straßen frei und ständig in
befahrbaren Zustand zu halten. Die Beantragung zur
Nutzung öffentlicher Verkehrsflächen und die damit
verbundenen Kosten sind, sofern erforderlich,
Bestandteil der Leistungen des AN.
Verunreinigungen durch den AN sind sofort durch den AN
zu beseitigen.
Die vom Auftragnehmer genutzten Baustellenflächen,
Zufahrtsstraßen und Arbeitsbereiche sind ständig
sauber zu halten.

0.1.2 Besondere Belastungen aus Immissionen sowie
besondere klimatische oder betriebliche Bedingungen
bestehen nicht.

0.1.3 Das Gebäude ist auf der derzeitigen
Ballspielfläche und den angrenzenden Flächen geplant
und
erstreckt sich von Südwest in Nordost-Richtung. Das
gebäude hat eine Gesamtlänge von ca. 66,70 m und
eine Breite von ca. 37,00 m und besteht aus zwei
Geschossen.

0.1.4 Die Lärm und Baustellenlogistik sind bei dem
Vorhaben ein hoch sensibles Thema und mit
entsprechender Sorgfalt bei der Ausführung zu
behandeln.
Es ist mit dauerhaftem Fußgänger- und Radverkehr,
insbesondere der Grundschüler zu Schulbeginn und bei
Schulschluss zu rechnen. Gerade in der dunkleren
Jahreszeit ist mit nicht ausreichend beleuchteten
und sicherheitstechnisch ausgestattetem Verkehr -
insbesondere der Grundschulkinder - in dem
Bereich zu achten!
Die Fußgänger- und Radwege verlaufen direkt vor der
Baustelle und kreuzen die Baustellenzufahrt. Der AN
hat Anliefersituationen entsprechend mit Personal zu
sichern und die Fahrzeuge und Fußgänger zu lenken.
Schulbeginn ist um 7:45h, überwiegendes Schulende ist
um 12.15 Uhr.
Anlieferungen und jeder Baustellenverkehr zwischen
7:00h- 8:00h und 12.00 -13.00 Uhr sind entlang der
Beethovenstraße untersagt. Der Umstand ist
entsprechend einzukalkulieren. Zur Vermeidung von
weiteren
Gefährdungen, z.B. durch herumlaufende Kinder auf dem
Baustellengelände, ist im Sinne der Sicherheit der
Bauzaun nur kurzfristig für den Baustellenverkehr zu
öffnen und sofort wieder zu verschliessen.
Erforderlicher personeller Aufwand ist dafür zu
berücksichtigen und einzukalkulieren.
Wendemöglichkeiten bestehen nur im Wendehammer vor der
Baustellenzufahrt - nur unter Gestellung eines
Einweisers - und auf der Baustelleneinrichtungsfläche
selbst.
Beide vorgenannten Punkte gelten auch für
"kurzfristiges" Be- und Entladen. Die Straße und die
Parkplätze
sind dauerhaft freizuhalten.
Die Zufahrt von der Beethovenstraße zur BE-Fläche ist
beengt. Die Dimensionierung und Berücksichtigung
der Schleppkurven und Rangierflächen von Fahrzeugen
und Gerät ist Aufgabe des AN und
miteinzukalkulieren.
Abweichungen von dem vorgesehenen BE-Plan sind
Angelegenheit des AN und eigenverantwortlich ohne
den Anspruch auf zusätzliches Entgelt zu planen und
umzusetzen, inkl. aller erforderlichen Gebühren.
Mehrkosten hierzu werden nicht anerkannt.
Die Baustelle wird durch Bauzäune eingezäunt. Das Auf-
und Abschließen der Toranlagen ist in der
Verantwortung des jeweils täglich ersten und letzten
AN.
Zufahrt, Zugang und Baustellenandienung ist
ausschließlich über das Baustellentor aus möglich und
auch
nur von dort aus gestattet.
Anlieferungen und Abholungen müssen von allen
betreffenden Firmen untereinander zeitlich abgestimmt
werden. Kosten aus Wartezeiten, wiederholten
Anfahrten, etc. werden nicht vergütet.

0.1.5 Die angrenzend verlaufenden gepflasterten, bzw.
mit einer gebundenen Decke versehenen Geh- und
Radwege dienen ausschließlich diesem Verkehr und der
Zufahrt der Anwohner und als Fußweg für die
Schüler. Das Benutzen des Weges ist - außer für die
Erschließungsmaßnahmen - untersagt. Das Parken
und Halten auf den Parkplätzen entlang der
Beethovenstraße ist untersagt.

0.1.6 Material ist über die zentrale Baustellenzufahrt
anzuliefern und im Bereich des Wendehammers
abzuladen und in Abstimmung mit dem Rohbauunternehmer
auf der BE-Fläche oder dem freien Gelände zu
lagern. Der zentral positionierte Baukran kann hierfür
zum Preis von 203,71 _/h verwendet werden.
Alternative Transporteinrichtungen sind nur in
Abstimmung mit dem Rohbauunternehmer möglich. Der
fußläufige Transportweg auf dem Grundstück kann bis zu
ca. 100 m betragen.

0.1.7 Vorgesehen ist an der Nordostecke des Gebäudes
eine 125 A Hauptverteilung und in Abstimmung mit
dem Rohbauunternehmer weitere 63 A Unterverteiler.
Ebenso stellt der Rohbauunternehmer ein WC inkl.
Entsorgung und Wasseranschluss für die Bauzeit zur
Verfügung.
Darüber hinaus erforderliche Provisorien gehören
ebenfalls zum Leistungsumfang des AN.
Die Kosten für Gebühren und erforderliche Anschlüsse
trägt der AN. Die Verbrauchskosten für Wasser und
Strom werden vom Bauherrn übernommen.
Baustrom-Unteverteilungen sowie
Bauwasser-Entnahmestellen sind täglich zum Feierabend
zu verschließen.
Der AN ist für sparsamen Verbrauch in seinem
Tätigkeitsbereich verantwortlich. Die Verwendung von
Baustrom zu Koch- und Heizzwecken ist grundsätzlich
untersagt. Offenes Feuer ist generell verboten.
Eine allgemeine Beleuchtungsanlage zur Orientierung
wird im Gebäude durch das Gewerk
"Elektroinstallation" hergestellt, außen durch das
Gewerk Rohbauarbeiten. Die Beleuchtung für die
erforderlichen Arbeiten im Gebäude sowie im
Außenbereich ist bei Bedarf seitens des AN zu stellen.
Der
Strom wird über den Baustromverteiler zur Verfügung
gestellt. Eine Baubewachung wird bauseits nicht
gestellt.

0.1.8 Die BE-Fläche steht allen Auftragnehmern für
Personal- und Materialcontainern für ihre Leistungen in
Abstimmung zur Verfügung, jedoch keine
Übernachtungsmöglichkeit.
Der Bieter hat sich vor Auftragsvergabe mit der
örtlichen Begebenheit vertraut zu machen. Der gesamte
Umkreis ist sowohl hinsichtlich Lieferwege,
Produktionsstätten, Besonderheiten im Bundesland etc.
als auch
auf der Baustelle bezüglich Baustelleneinrichtung,
Baustofflagerungen, Arbeitsmöglichkeiten, Zufahrt-,
Verkehrs- und Beforderungsverhältnisse zu überprüfen.
Der AG stellt weder Personalaufenthaltsräume,
Umkleideräume, Sanitärräume, oder geeignete
Aufstellflächen dafür zur Verfügung. Die Verantwortung
sowie die Kosten für eine ordnungsgemäße
Einrichtung liegen beim AN.
Generell sind Lager- und Arbeitsplätze im Bereich des
Baufeldes auf dem Grundstück des AG möglich. Die
Baustelleneinrichtung und deren Planung obliegt dem AN.
Der Baustelleneinrichtungsplan ist mit dem Angebot
beim AG vorzulegen und im weiteren Projektverlauf mit
der Bauleitung bezüglich Lage und Umfang abzustimmen.
Eventuelle Verschmutzungen und Beschädigungen der
Wege, Straßen und sonstigen Fremdflächen sind zu
vermeiden bzw. sofort zu beseitigen. Kosten sind in
die Einheitspreise einzukalkulieren.
Eine geschotterte Zufahrt auf dem Grundstück zur
BE-Fläche ist dauerhaft freizuhalten. Mit Arbeitsbeginn
weiterer Gewerke hat der AN für dritte Gewerke Flächen
zur Verfügung zu stellen. Anweisung erfolgt durch
Bauleitung mit 2 Wochen Vorlauf.
Eine Materiallagerung vor Ort für alle Gewerke ist je
nach Baustellenphase u.U. nicht oder nur eingeschränkt
möglich. Je nach Gewerk und Bauzeit sind kurzzeitige
Zwischenlagerungen in Abstimmung mit der
Bauleitung sowie mit allen aktiven Auftragnehmern
möglich. Materiallieferungen sind grundsätzlich
"just-in-time" einzuplanen. Ein Anspruch auf
Lagerflächen besteht nicht.
Ein Gerüst wird bauseits gestellt. Die Aufstellflächen
und Orte sind seitens AN mit mind. 2-Wochen Vorlauf
bei der Bauleitung anzukündigen. Sollte die
vorgenannte Meldefrist seitens AN unterschritten
werden besteht
seitens AN kein Anspruch auf Gerüststellung und kein
Anspruch auf Stillstandszeiten o.ä.

0.1.9 Die Bodenverhältnisse bestehen überwiegend aus
sandigen Böden, teilweise mit humosen
Eischlüssen. Bei Bedarf ist das Bodengutachten für
nähere Informationen anzufordern.

0.1.10 Im Bodengutachten sind hydrologische Werte
angegeben, weitere Unterlagen liegen hierzu nicht vor.

0.1.11 Der Boden und das Grundwasser sind vor
schädlichen Stoffeinträgen/Belastungen und mechanischen
Schäden zu schützen. Der AN muss die Auswirkungen auf
die Umwelt auf das notwendige Minimum
reduzieren und die Gesundheit aller Beteiligten
schützen. Der AG erwartet insbesondere auch eine
abfall-,
lärm- und staubarme Baustelle.
Umweltschutz & Ordnungsbehörden
Alle Vorschriften und Auflagen der Polizei und der
Ordnungsbehörden des Umweltschutzes sind zu erfüllen.
Das gilt besonders auch bei Arbeiten / Einsätzen
außerhalb der normalen Arbeitszeiten.
Allgemein gültige gesetzliche und behördliche
Bestimmungen zum Umweltschutz sind zu beachten, auch
wenn sie in den Vertragsunterlagen nicht eigens
erwähnt werden. Zum Schutz der Umwelt, der Landschaft
und der Gewässer hat der Auftragnehmer die durch die
Arbeiten hervorgerufenen Beeinträchtigungen auf
das unvermeidbare Maß einzuschränken.
Sind infolge eines Schadenfalls Luft-, Wasser- oder
Bodenverunreinigungen zu befürchten, so ist
unverzüglich der AG bzw. einer seiner Beauftragten zu
informieren. Behördlichen Anordnungen oder
Ansprüche Dritter wegen der Auswirkungen der Arbeiten
hat der Auftragnehmer den Auftraggeber
unverzüglich mitzuteilen.
Lärmarme Baustelle
Bei den Bauarbeiten ist auf die Einhaltung und
Beachtung des Bundesimmissionsschutzgesetzes
einschließlich der dazu erlassenen
Verwaltungsvorschriften, des
Landes-Immissionsschutz-gesetzes, der
Geräte- und Maschinenlärmschutzverordnung zu achten.
Des Weiteren sind die gesetzlichen und
kommunalen Anforderungen an dem Lärmschutz zu
erfüllen. Die Lärmbelästigung der Anlieger darf nach
TA-Lärm (Technische Anleitung-Lärm) im Tagesmittel
nicht überschritten werden. Die zum Einsatz
kommenden Baumaschinen und Geräte müssen dem Stand der
Luftreinhalte- und Lärmbekämpfungstechnik
entsprechen. Die Baustelle ist so einzurichten, dass
die Möglichkeit zur Minderung des Baulärms voll
ausgeschöpft wird.
Staubarme Baustelle
Die gesetzlichen Anforderungen in Bezug auf eine
staubarme Baustelle sind zu erfüllen. Maschinen und
Geräte sind mit einer wirksamen Absaugung zu versehen.
Stäube sind an der Entstehungsstelle möglichst
vollständig zu erfassen und gefahrlos zu entsorgen.
Die Ausbreitung des Staubs auf unbelastete
Arbeitsbereiche soll, soweit technisch möglich,
verhindert werden. Ablagerungen sind zu vermeiden. Zur
Beseitigung sind Feucht- bzw. Nassverfahren oder
saugende Verfahren durchzuführen. Einrichtungen zum
Abscheiden und Erfassen von Stäuben müssen dem Stand
der Technik entsprechen. Die Einrichtungen
müssen regelmäßig gewartet und geprüft werden.

0.1.12 Besondere Vorgaben für die Entsorgung sind
nicht bekannt. Es gilt grundsätzlich die Mülltrennung
und
Entsorgung. Der Auftragnehmer hat die Baustelle
täglich von den anfallenden Schuttmassen bzw.
Schuttresten, Abfällen, Verunreinigungen usw. zu
räumen bzw. zu säubern. Dies gilt auch für nachträglich
angeordnete Arbeiten. Die anfallenden Schuttmassen
sind abzufahren. Eine gesonderte Vergütung hierfür
erfolgt nicht, ebenso werden Deponiegebühren nicht
erstattet. Falls nicht als Leistungsposition
ausgeschrieben, sind Containergebühren ebenfalls in
die jeweilige Position mit Entsorgungsanteil
einzukalkulieren. Kommt der Auftragnehmer einer
mündlichen oder schriftlichen Aufforderung der
zuständigen Bauleitung innerhalb von zwei Tagen nicht
nach, so kann die Bauleitung die Baureinigung durch
Dritte veranlassen. Eine besondere Nachfristsetzung
ist nicht erforderlich. Die entstehenden Kosten gehen
zu
Lasten des Auftragnehmers. Entsteht hinsichtlich der
Kostenverursachung und Kostenübernahme bei
mehreren möglichen Verursachern keine Einigung,
erfolgt eine Verteilung der Kosten entsprechend der
Höhe
der Auftragssummen.

0.1.13 Das Bauvorhaben liegt nicht in einem
Schutzgebiet. Zu Schutzzeiten der Anlieferung s. unter
0.1.4!

0.1.14 Art und Umfang des Baumschutzes wird vom
Rohbauunternehmer gestellt und für die Bauzeit
unterhalten.

0.1.15 Der Auftragnehmer hat die erforderlichen
Genehmigungen für die Benutzung öffentlicher Straßen
und/oder privater Grundstücke einzuholen.
Verunreinigungen durch den AN sind sofort durch den AN
zu
beseitigen. Diese Reinigungsarbeiten werden nicht
vergütet.
Die vom Auftragnehmer genutzten Baustellenflächen,
Zufahrtsstraßen und Arbeitsbereiche sind ständig
sauber zu halten. Alle aus den Leistungen des
Auftragnehmers herrührenden Schutt-, Abfall- und
Verpackungsmaterialien sind jeweils umgehend
abzufahren.
Regelung des öffentlichen Verkehrs ist nicht
vorgesehen, die Sicherung des öffentlichen Verkehrs s.
unter
0.1.4!

0.1.16 Im Bereich der Baustelle werden die
erforderlichen Anlagen sowie Ver- und
Entsorgungsleitungen neu
verlegt. Bei Bedarf sind Planunterlagen dazu
anzufordern.

0.1.17 Hindernisse mit Ausnahme der genannten Anlagen
sowie Ver- und Entsorgungsleitungen sind nicht
bekannt.

0.1.18 Eine Kampfmittelsondierung liegt vor. Das
Ergebnis ist bei Bedarf anzufordern.

0.1.19 Für die Baustellenverordnung wird/ist ein
SiGeKO beauftragt, der zum Baustellenbeginn die
erforderlichen Unterlagen vorlegt und die getroffenen
Maßnahmen festlegt.

0.1.20 Besondere Anordnungen, Vorschriften und
Maßnahmen seitens der Eigentümer (oder der anderen
Weisungsberechtigten) liegen nicht vor.

0.1.21 Art und Umfang von Schadstoffbelastungen sind
nicht bekannt.

0.1.22 Der AG beantragt die für die Baustelle
erforderlichen Anschlüsse von Strom, Wasser, Abwasser,
etc.
rechtzeitig im Voraus, bzw. hat diese beantragt.

0.1.23 Arbeiten anderer Unternehmen auf der Baustelle
für die Errichtung und die Umsetzung aller
Maßnahmen für das Gebäude werden im Rahmen des
Terminplans erfolgen.

0.2 Angaben zur Ausführung
0.2.1 Arbeitsabschnitte, -unterbrechungen und
-beschränkungen ergeben sich aus dem normalen Ablauf
auf
der Baustelle und dem Terminplan in Abhängigkeit der
Leistungen anderer.

0.2.2 Besondere Erschwernisse während der Ausfürung
sind nicht bekannt.

0.2.3 Die Angaben ergeben sich aus dem SiGe-Plan.

0.2.4 Bodenöffnungen und Deckendurchbrüche sind vom
Rohbauunternehmer bis zur endgültigen
Konstruktion an der Stelle trittsicher zu verschließen.

0.2.5 Arbeiten im kontaminierten Bereich sind nicht
vorgesehen.

0.2.6 Besonder Anforderungen an die
Baustelleneinrichtung und die Entsorgungseinrichtungen
sind sofern
erforderlich benannt.

0.2.7 Besondere Anforderungen an das Auf- und Abbauen
von Gerüsten sind sofern erforderlich benannt.
Das Gebäude erhält für die Arbeiten ein Fassadengerüst
als Arbeits- und Schutzgerüst. Gerüste im
Inennbereich sind vom jeweiligen AN vorzusehen.

0.2.8 Für Arbeiten an der äußeren Gebäudehülle wird in
den Zeiträumen des Bauzeitenplanes ein
Flächengerüst zur Nutzung durch das Gewerk
"Gerüstarbeiten" zur Verfügung gestellt. Innengerüste
werden
bauseits nicht gestellt und sind für Arbeitshöhen bis
4m Höhe in die Einheitspreise einzukalkulieren. Das
Arbeits- und Schutzgerüst dient allen Gewerken für die
jeweiligen Arbeiten und kann mitgenutzt werden.
Hebzeuge siehe 0.1.6. Der bauseitige Aufzug ist für
die Baustelle nicht nutzbar, weitere sind zur
Mitbenutzung nicht vorgesehen. Aufenthalts- und
Lagerräume sind nicht zur Mitbenutzung vorgesehen, WC
siehe 0.1.7!

0.2.9 Das Arbeits- und Schutzgerüst dient allen
Gewerken bis zum Ende der jeweiligen Arbeiten sowie die
WC-Anlage. Weitere Anlagen zur Mitbenutzung anderer
Unternehmen sind nicht vorgesehen und können
intern ohne zusätzliche Berechnung an den Bauherrn
abgestimmt werden.

0.2.10 Recycelte Baustoffe sind, sofern nicht
ausdrücklich beschrieben, nicht vorgesehen.

0.2.11 Anforderungen an recycelte Baustoffe sind,
sofern nicht ausdrücklich beschrieben, nicht
vorgesehen.

0.2.12 Besondere Anforderungen an Stoffe etc. sind,
sofern erforderlich, im LV angegeben.

0.2.13 Art und Umfang von verlangten Eignungs- und
Gütenachweisen sind, sofern erforderlich, im LV
angegeben.

0.2.14 Wiederverwendung von auf der Baustelle
gewonnenen Stoffen ist nicht vorgesehen, Ausnahme zum
Verfüllen geeigneter Boden.

0.2.15 Die Art, Zusammensetzung und Menge der aus dem
Bereich des Auftraggebers zu entsorgenden
Stoffe sind, sofern erforderlich, im LV angegeben.

0.2.16 Seitens des Auftraggebers werden, sofern nicht
anders angegeben, keine Stoffe bereitgestellt.

0.2.17 Seitens des Auftraggebers werden, sofern nicht
anders angegeben, zum Abladen, Lagern und
Transport von Stoffen und Bauteilen weder Leistungen
übernommen, noch Geräte und Arbeitskräfte
bereitgestellt.

0.2.18 Leistungen für andere Unternehmer sind, sofern
erforderlich, im LV angegeben.

0.2.19 Mitwirken beim Einstellen von Anlagenteilen hat
in Abstimmung mit dem jeweiligen Vertreter des
Bauherrn und dem zuständigen Fachingenieur zu erfolgen.

0.2.20 Die Benutzung von Teilen der Leistung vor der
Abnahme ist möglich. Der AN hat die
ordnungsgemäße Fertigstellung allerdings 14 Tagen
vorher mitzuteilen. Unterlässt er die Mitteilung, so
ist
durch die Benutzung keine formelle Abnahme erfolgt.

0.2.21 Für wartungsrelevante Bauteile wird, sofern
erforderlich, im LV für die Zeit der Gewährleistung die
jährliche/turnusmäßige Wartung als separate Leistung
angefragt.

0.2.22 Abrechnung nach bestimmten Zeichnungen oder
Tabellen ist, sofern erforderlich, im LV angegeben.

0.3 Einzelangaben bei Abweichungen von den ATV

0.3.1 Sofern andere Regelungen vorgesehen sind, sind
diese im LV benannt.

0.3.2 Abweichende Regelungen sind nicht vorgesehen.

0.4 Einzelangaben zu Nebenleistungen und Besondere
Leistungen

0.4.1 Sofern Nebenleistungen von erheblicher Bedeutung
für dei Preisbildung sind, sind diese im LV benannt.

0.4.2 Besondere Leistungen sind als separate
Positionen im LV vorgesehen.

0.5 Abrechnungseinheiten für Teilleistungen sind gemäß
der jeweiligen ATV im LV vorgesehen.

*Hinweis*
ATV DIN 18340 September 2023

0.1 Angaben zur Baustelle
Es ist nur ein längenorientiertes Fassadengerüst als
Arbeits- und Schutzgerüst im Außenbereich vorgesehen.
Vorhaltezeit bis ca. Oktober 2026.

0.2 Angaben zur Ausführung
0.2.1 Bühnenelemente wie im LV angegeben
0.2.2 Fertigung nach örtlichem Aufmaß
0.2.3 Detailangaben wie im LV angegeben
0.2.4 Untergrund besteht aus Betonwerksteinen verlegt
auch Zementestrich.
0.2.5 Detailangaben wie im LV angegeben
0.2.6 Detailangaben wie im LV angegeben
0.2.7 Detailangaben wie im LV angegeben
0.2.8 Detailangaben wie im LV angegeben
0.2.9 Detailangaben wie im LV angegeben
0.2.10 Detailangaben wie im LV angegeben sowie in der
Ausführungsplanung
0.2.11 nicht vorgesehen
0.2.12 Detailangaben wie im LV angegeben
0.2.13 Detailangaben wie im LV angegeben
0.2.14 nicht vorgesehen
0.2.15 nicht vorgesehen
0.2.16 nicht vorgesehen
0.2.17 Detailangaben wie im LV angegeben
0.2.18 Detailangaben wie im LV angegeben
0.2.19 gem. Ausführungsplanung und wie im LV angegeben
0.2.20 gem. Ausführungsplanung und wie im LV angegeben
0.2.21 Nutzung der Fläche als Bühne für
Schulveranstaltung sowie Nutzung als Bestuhlungsfläche
für die
Mensanutzung
0.2.22 nicht vorgesehen
0.2.23 nicht vorgesehen
0.2.24 nicht vorgesehen

0.3 Einzelangaben bei Abweichungen von den ATV
0.3.1 Sofern andere Regelungen vorgesehen sind, sind
diese im LV benannt.
0.3.2 Abweichende Regelungen sind nicht vorgesehen.

0.4 Einzelangaben zu Nebenleistungen und Besondere
Leistungen sind, sofern vorgesehen, im LV benannt.

0.5 Abrechnungseinheiten
0.5.1 Flächenmaß ist im LV entsprechend angegeben.
0.5.2 Längenmaß ist im LV entsprechend angegeben
0.5.3 Anzahl ist im LV entsprechend angegeben.

### Titel 01 Allgemein

**01.1 Aufenthalts- und Lagerräume (Container)**
Liefern, vorhalten und wieder entfernen aller zur
Ausführung der Arbeiten benötigten Aufenthalts- und
Lagerräume (Container) gem. ATV 4.2.2

Die gesamte Baustelleneinrichtung des AN, welche zur
Erbringung der ausgeschriebenen Leistungen notwendig
ist,ist vom AN selbst zu planen, mit der örtlichen
Bauleitung
abzustimmen und mit einzurechnen.

Im Haus/Baustelle besteht keine Möglichkeit zur
Lagerung
von Werkzeug, Material oder
Mitarbeiteraufenthaltsbereiche. Der Materialtransport
in
die Geschosse ist selbst zu organisieren.
Material ist "just in time" anzuliefern und einzubauen.
Material darf nicht dauerhaft auf der Baustelle/im Haus
gelagert werden. Die Lieferungen sind mit der
Bauleitung
abzustimmen. Siehe Vortext.
Menge: 1,000 Stk

**01.2 Werk- und Montageplanung**
Komplette Erstellung der Werk- und Montageplanung für
alle nachfolgend
beschriebenen Möbel und Einbauten auf Grundlage von:
- Ausführungsplänen des Architekten
- eigenständiges Aufmaß
Das Aufmaß hat vor Erstellung der Werk- und
Montagepläne zu erfolgen.
Aus diesen Zeichnungen müssen alle zu Beurteilung der
Konstruktion notwendigen Einzelheiten und alle Einträge
zum Verständnis notwendigen angrenzenden Bauteile
und Gewerke wie, Maße, Einbausituationen, Anschlüsse
und Befestigung an das Bauwerk erkennbar sein.
Die Erstellung der Werkplanung erfolgt im Maßstab bis
M.1:5 auf Basis oder gemäß der Architektenplanung.
Es sind bis zu drei Planprüfläufe einzukalkulieren.
Alle
Werkstattpläne sind nach Prüfung/ Korrektur des
Architekten zu überarbeiten und gleich zu stellen.
Änderungen der Werkstattzeichnungen durch den AN im
Rahmen des Prüfumlaufs führen nur dann zu einem
Vergütungsanspruch des AN, wenn grundlegende
Planungsänderungen auf Wunsch des AG zu
berücksichtigen sind. Korrekturen einzelner Maße,
Profilquerschnitte, Befestigungsmittel o.ä. gelten
nicht als
Planänderung. Die Werkpläne sind innerhalb 14 Tage
nach Auftragserteilung unaufgefordert an die
Architekten zur Prüfung zu übergeben.
Darstellungsumfang:
- zur Abstimmung mit Architekten: dwg-und pdf-Datei;
- zur Gleichstellung und Vorlage Bauherr: pdf-Datei.
Menge: 1,000 Stk

### Titel 02 Vorbereitende Arbeiten

**02.1 Bauseits vorh. Bodenbelag von Verunreinigungen säubern**
Bauseits vorh. Bodenbelag von Verunreinigungen säubern
und reinigen mit einem leistungsstarken
Industriestaubsauger, für die nachfolgende
Installation der
Bühnenelemente komplett vorbereiten inkl. aller
Nebenarbeiten.
Menge: 55,000 m²

### Titel 03 Bühne - Steckfusspodest mit Rampe

**03.1 Bühnenelement 100x200cm**
Liefern und montieren eines Steckfußbodenelements.
Geschlossene Konstruktion, ausschließlich aus
speziellem
Alu-Zargenrahmen, ohne zusätzliche Strebe, Ecken des
Bühnenrahmens mit in die Rahmenprofilkammer
verpressten Verstärkungswinkeln.
Zur Aufnahme von vier Steckfüßen, ohne Bühnenboden.

Größe:  100 x 200cm
Oberkante Bühne: 34cm über OKFF

Eckwinkel mit Klemmkeil und Stiftschraube passend für
Steckfüße aus Vierkantrohr 40x40 bis 45x45 mm.
Profil mit umlaufender Montagenut für rapide und solide
Verbindung der Bühnenelemente untereinander sowie für
schnelle und sichere Montage von Systemzubehör, wie
z.B. Geländer, Treppen, Blenden etc.
Ein zusätzlicher Innensteg im Rahmenprofil ermöglicht
eine
Verbindung der Bühnenelemente mit Rahmenklammern.
Keine überstehenden Einhängewinkel.

Einschl. ein X-Verbinder innen mit Steg und ein
X-Verbinder
außen ohne Steg zur einfachen Koppelung der Elemente
untereinander.

TÜV geprüft nach DIN 15921 mit einer Flächenbelastung
von 750 Kg/m² bei einer Höhe von bis zu 1,66 m
(abhängig
von der Steckfußausführung) und mit GS-Zeichen.

Einbauort: Bühne Mensa

Arch-Plan : AF-D 09.50
Menge: 15,000 Stk

**03.2 Bühnenelement 50x200cm**
Liefern und montieren eines Steckfußbodenelements.
Geschlossene Konstruktion, ausschließlich aus
speziellem
Alu-Zargenrahmen, ohne zusätzliche Strebe, Ecken des
Bühnenrahmens mit in die Rahmenprofilkammer
verpressten Verstärkungswinkeln.
Zur Aufnahme von vier Steckfüßen, ohne Bühnenboden.

Größe:  50 x 200cm
Oberkante Bühne: 34cm über OKFF

Eckwinkel mit Klemmkeil und Stiftschraube passend für
Steckfüße aus Vierkantrohr 40x40 bis 45x45 mm.
Profil mit umlaufender Montagenut für rapide und solide
Verbindung der Bühnenelemente untereinander sowie für
schnelle und sichere Montage von Systemzubehör, wie
z.B. Geländer, Treppen, Blenden etc.
Ein zusätzlicher Innensteg im Rahmenprofil ermöglicht
eine
Verbindung der Bühnenelemente mit Rahmenklammern.
Keine überstehenden Einhängewinkel.

Einschl. ein X-Verbinder innen mit Steg und ein
X-Verbinder
außen ohne Steg zur einfachen Koppelung der Elemente
untereinander.

TÜV geprüft nach DIN 15921 mit einer Flächenbelastung
von 750 Kg/m² bei einer Höhe von bis zu 1,66 m
(abhängig
von der Steckfußausführung) und mit GS-Zeichen.

Einbauort: Bühne Mensa

Arch-Plan : AF-D 09.50
Menge: 5,000 Stk

**03.3 Bühnenelement 70x200cm**
Liefern und montieren eines Steckfußbodenelements.
Geschlossene Konstruktion, ausschließlich aus
speziellem
Alu-Zargenrahmen, ohne zusätzliche Strebe, Ecken des
Bühnenrahmens mit in die Rahmenprofilkammer
verpressten Verstärkungswinkeln.
Zur Aufnahme von vier Steckfüßen, ohne Bühnenboden.

Größe:  70 x 200cm
Oberkante Bühne: 34cm über OKFF

Eckwinkel mit Klemmkeil und Stiftschraube passend für
Steckfüße aus Vierkantrohr 40x40 bis 45x45 mm.
Profil mit umlaufender Montagenut für rapide und solide
Verbindung der Bühnenelemente untereinander sowie für
schnelle und sichere Montage von Systemzubehör, wie
z.B. Geländer, Treppen, Blenden etc.
Ein zusätzlicher Innensteg im Rahmenprofil ermöglicht
eine
Verbindung der Bühnenelemente mit Rahmenklammern.
Keine überstehenden Einhängewinkel.

Einschl. ein X-Verbinder innen mit zwei Stegen und ein
X-Verbinder außen ohne Steg zur einfachen Koppelung
der Elemente untereinander.

TÜV geprüft nach DIN 15921 mit einer Flächenbelastung
von 750 Kg/m² bei einer Höhe von bis zu 1,66 m
(abhängig
von der Steckfußausführung) und mit GS-Zeichen.

Einbauort: Bühne Mensa

Arch-Plan : AF-D 09.50
Menge: 2,000 Stk

**03.4 Bühnenelement 70x100cm**
Liefern und montieren eines Steckfußbodenelements.
Geschlossene Konstruktion, ausschließlich aus
speziellem
Alu-Zargenrahmen, ohne zusätzliche Strebe, Ecken des
Bühnenrahmens mit in die Rahmenprofilkammer
verpressten Verstärkungswinkeln.
Zur Aufnahme von vier Steckfüßen, ohne Bühnenboden.

Größe:  70 x 100cm
Oberkante Bühne: 34cm über OKFF

Eckwinkel mit Klemmkeil und Stiftschraube passend für
Steckfüße aus Vierkantrohr 40x40 bis 45x45 mm.
Profil mit umlaufender Montagenut für rapide und solide
Verbindung der Bühnenelemente untereinander sowie für
schnelle und sichere Montage von Systemzubehör, wie
z.B. Geländer, Treppen, Blenden etc.
Ein zusätzlicher Innensteg im Rahmenprofil ermöglicht
eine
Verbindung der Bühnenelemente mit Rahmenklammern.
Keine überstehenden Einhängewinkel.

Einschl. ein X-Verbinder innen mit zwei Stegen und ein
X-Verbinder außen ohne Steg zur einfachen Koppelung
der Elemente untereinander.

TÜV geprüft nach DIN 15921 mit einer Flächenbelastung
von 750 Kg/m² bei einer Höhe von bis zu 1,66 m
(abhängig
von der Steckfußausführung) und mit GS-Zeichen.

Einbauort: Bühne Mensa

Arch-Plan : AF-D 09.50
Menge: 2,000 Stk

**03.5 Liefern und montieren eines Steckfußbodenelements.**
Liefern und montieren eines Steckfußbodenelements.
Geschlossene Konstruktion, ausschließlich aus
speziellem
Alu-Zargenrahmen, ohne zusätzliche Strebe, Ecken des
Bühnenrahmens mit in die Rahmenprofilkammer
verpressten Verstärkungswinkeln.
Zur Aufnahme von vier Steckfüßen, ohne Bühnenboden.

Größe:  50 x 140cm (Sonderformat)
Oberkante Bühne: 34cm über OKFF

Eckwinkel mit Klemmkeil und Stiftschraube passend für
Steckfüße aus Vierkantrohr 40x40 bis 45x45 mm.
Profil mit umlaufender Montagenut für rapide und solide
Verbindung der Bühnenelemente untereinander sowie für
schnelle und sichere Montage von Systemzubehör, wie
z.B. Geländer, Treppen, Blenden etc.
Ein zusätzlicher Innensteg im Rahmenprofil ermöglicht
eine
Verbindung der Bühnenelemente mit Rahmenklammern.
Keine überstehenden Einhängewinkel.

Einschl. ein X-Verbinder innen mit Steg und ein
X-Verbinder
außen ohne Steg zur einfachen Koppelung der Elemente
untereinander.

TÜV geprüft nach DIN 15921 mit einer Flächenbelastung
von 750 Kg/m² bei einer Höhe von bis zu 1,66 m
(abhängig
von der Steckfußausführung) und mit GS-Zeichen.

Einbauort: Bühne Mensa

Arch-Plan : AF-D 09.50
Menge: 1,000 Stk

**03.6 Teleskop-Steckfuß**
Liefern und montieren von Teleskop-Steckfüßen
aus Alurohr 45x45x2,5 und 40x40 mm, feststellbar

für Bühnenhöhen 20-30cm,
mit gerundeten Kanten,

stufenlos verstellbar mit Höhenskala, feststellbar mit
Sterngriffschraube und 1 Sechskantschraube,mit
Lastenverteiler D80 und Gewinde M12

Einbauort: Bühne Mensa

Arch-Plan : AF-D 09.50
Menge: 100,000 Stk

**03.7 Schnellverbinder kurz**
Schnellverbinder kurz für festen Verbund der äusseren
Bühnenelemente
garantiert keine Höhendifferenzen auch bei unebenem
Untergrund
einschl. Steckschlüssel
Menge: 18,000 Stk

**03.8 Rampe**
Liefern und montieren einer Rampe aus
Stechfußbodenelementen für eine Bühnenhöhe 34 cm.
Geschlossene Konstruktion, ausschließlich aus
speziellem
Alu-Zargenrahmen, ohne zusätzliche Strebe, Ecken des
Bühnenrahmens mit in die Rahmenprofilkammer
verpressten Verstärkungswinkeln.
Zur Aufnahme von vier Steckfüßen, ohne Bühnenboden.

Die Rampe besteht aus:

- 2 x Bühnenelement, Größe 200x120 cm, mit
eingeschweißter Mittelstrebe und verstellbaren
Eckwinkeln,
einschl. Bühnenboden aus Buche-Tischlerplatte, 21 mm
stark, Oberfläche schwarz lackiert

- 1 x Bühnenelement, Größe 100x120 cm, mit
eingeschweißter Mittelstrebe und verstellbaren
Eckwinkeln,
einschl. Bühnenboden aus Buche-Tischlerplatte, 21 mm
stark, Oberfläche schwarz lackiert

- 3 x Zusätzliche Streben 120 cm

> 4 x Schnellverbinder kurz

- 10 x Steckfuß 45x45x2,5 mm mit verstellbarer Kappe,
Höhe nach Zeichnung

- 1 x Auffahrtblech aus Alu-Warzenblech, 120 cm

- 1 x Übergangsblech negativ aus Alu-Warzenblech,
120cm

- 5 x Sicherheitsgeländer für Zuschauer / öffentl.
Bereich,
mit vertikalen Streben, Höhe ab Bühnenoberkante 110 cm,
Standardfarbton nach Wahl des AG . davon zwei mit
Bügel/

- 4 x Geländerverbindung gerade, aus Kunststoff

- einschl. Befestigungsteile

Einbauort: Bühne Mensa

Arch-Plan : AF-D 09.50
Menge: 1,000 Stk

**03.9 Stahlwinkel**
Stahlwinkel aus Edelstahl, Rampenbegleitend, an
Sichtbetonwand durchgehend montieren.
Rampengeometrie siehe Zeichnung.

Verlauf:
der Rampenlinie folgend als schräg verlaufender
Handlauf, entsprechend der Neigung der Rampe,
Stahlwinkel als Abschluss Rampe

Material: Edelstahlwinkel, V2A, d=3mm
Oberfläche: geschliffen
Höhe ab OKFFB bis 32cm

Maße:
b:  95mm
h:  95mm
d:  3mm
L:  ca. 5,41m

Befestigungen:
Alle sichtbaren Verschraubungen sind als
Senkkopfschrauben, alle Verschweißungen sind sauber
verschweißt und verschliffen auszuführen.
Inkl. exaktem Einnivellieren, einschließlich aller
erforderlichen
Bohrungen, Verbindungs- und Befestigungsmittel nach
statischer Erfordernis.

Alle notwendigen Befestigungsmaterialien sowie die
Lieferung und Montage sind mit zu Kalkulieren

Einbauort: Bühne Mensa

Arch-Plan : AF-D 09.50
Menge: 5,500 m

**03.10 Blendenset für Rampe einseitg**
Blendenset für Rampe einseitig 3 tlg. bestehen aus:

- 2x Elemente 200 cm lang mit Geländerausschntt
passend zur Rampe

- 1x Element 100 cm lang mit Geländerausschntt passend
zur Rampe
aus Buche-Multiplexplatte, 15 mm, Oberfläche
mit 2K-PUR-Schicht-Lackierung in B1, schwarz

- einschl. Hülsenmutter M6 und Gewindeschlitten M6x12
mm

Einbauort: Bühne Mensa

Arch-Plan : AF-D 09.50
Menge: 1,000 Stk

**03.11 Handlauf**
Handlauf rund aus Edelstahl, Rampenbegleitend, an
Sichtbetonwand durchgehend montieren.
Rampengeometrie siehe Zeichnung.

Verlauf:
der Rampenlinie folgend als schräg verlaufender
Handlauf, entsprechend der Neigung der Rampe,
entsprechende Knickpunkte des Ober- / Untergurtes sind
im EP zu berücksichtigen und auf Gehrung auszuführen.

Material: Edelstahlrundrohr, V2A, d=42,4x2mm
Oberfläche: geschliffen
Lichter Wandabstand: ca. 60 mm
Höhe ab OKFFB: 85cm

Die Ausführung muss in jedem Fall den DIN-Vorschriften
für
barrierfreies Bauen (DIN 18040 Teil 1+2) entsprechen.
Handläufe sind bis zu einer Länge von 4000 mm ohne Stoß
zu montieren, bei längeren Abwicklungen müssen die
Stöße so angeordnet sein, daß sie unmittelbar (maximal
100 mm Abstand) von einer Konsole gestützt werden. Die
Stoßverbindungen werden mittels Kunststoffmuffen,
kraftschlüssig verbunden. Dabei müssen die Teile
miteinander verklebt und von unten verschraubt werden.
Die Einschieblinge  ragen jeweils 40 mm in das
jeweilige
Rohr. Alle Schnittkanten sind zu Entgraten und leicht
zu
fasen. Es darf keine offene Fuge zu den Teilen
entstehen.
Die Achsabstände der einzelnen Konsolen müssen
gleichmäßig aufgeteilt sein.

Die Konsole wird an den Handlauf geschweißt.
Der Handlauf wird seitlich an Sichtbetonwänden und
Sichtbetonbrüstungen mit Konsolen befestigt.
Eck-, Anfangs- und Endausbildung gesonderte Position.

Befestigungen:
Alle sichtbaren Verschraubungen sind als
Senkkopfschrauben, alle Verschweißungen sind sauber
verschweißt und verschliffen auszuführen.
Inkl. exaktem Einnivellieren, einschließlich aller
erforderlichen
Bohrungen, Verbindungs- und Befestigungsmittel nach
statischer Erfordernis.

Alle notwendigen Befestigungsmaterialien sowie die
Lieferung und Montage sind mit zu Kalkulieren

Einbauort: Bühne Mensa

Arch-Plan : AF-D 09.50
Menge: 5,700 m

**03.12 Sitzstufe vor Bühne**
Sitzstufe vor Bühnenpodest

Sitzstufe bestehend aus:

- 1 Stck. Trittstufe, b= 70cm, aus ca. 15 mm
Multiplexplatte
- 1 Stck. Setzstufe h= 17cm, (Stoßstufe), aus ca. 15mm
Multiplexplatte
- 1 Stck. Setzstufe h= 17cm, (Stoßstufe), aus ca. 15mm
Multiplexplatte, an Bühnenelement befestigt
inkl. Unterkonstruktion nach statischer Erfordernis

Die Stufenanlage wird mit Linoleumbelag, 6mm, bauseits
belegt.

Höhe Gesamt :  ca. 32cm
Tiefe :  70 cm
Länge Stufenanlafen: 10,10m

Alle Kanten abgerundet > 2 mm
Die Elemente werden rückseitig verdübelt

inkl. Herstellung, Lieferung und Montage
Einbauort: Bühne Mensa

Arch-Plan : AF-D 09.50
Menge: 1,000 Stk

**03.13 Bühnenelement Fensterbank**
Bühnenelement Fensterbank

Bühnenelement bestehend aus:

- 1 Stck. Trittstufe, b= 20cm, aus ca. 15 mm
Multiplexplatte
inkl. Unterkonstruktion nach statischer Erfordernis

Das Bühnenelement wird mit Linoleumbelag, 6mm,
bauseits belegt.

Höhe Gesamt :  ca. 32cm
Tiefe :  ca. 20cm
Länge Fensterbank:  ca. 2,92m

Alle Kanten abgerundet > 2 mm
Die Elemente werden rückseitig verdübelt

inkl. Herstellung, Lieferung und Montage
Einbauort: Bühne Mensa

Arch-Plan : AF-D 09.50
Menge: 1,000 Stk

### Titel 04 Stundensätze

**04.1 Stundensatz Vorarbeiter**
Stundenlohnarbeiten für Vorarbeiter, Facharbeiter und
Gleichgestellte (z.B. Spezialbaufacharbeiter,
Baufacharbeiter, Obermonteure, Monteure, Gesellen,
Maschinenführer, Fahrer und ähnliche Fachkräfte).
Leistung nach besonderer Anordnung der
Bauüberwachung. Anmeldung und Nachweis gemäß
VOB/B.
Menge: 2,000 h

**04.2 Stundensatz Facharbeiter**
Stundenlohnarbeiten für Vorarbeiter, Facharbeiter und
Gleichgestellte (z.B. Spezialbaufacharbeiter,
Baufacharbeiter, Obermonteure, Monteure, Gesellen,
Maschinenführer, Fahrer und ähnliche Fachkräfte).
Leistung nach besonderer Anordnung der
Bauüberwachung. Anmeldung und Nachweis gemäß
VOB/B.
Menge: 2,000 h

**04.3 Stundensatz Helfer**
Stundenlohnarbeiten für Werker, Helfer und
Gleichgestellte (z.B. Baufachwerker, Helfer,
Hilfsmonteure,
Ungelernte, Angelernte). Leistung nach besonderer
Anordnung der Bauüberwachung. Anmeldung und
Nachweis gemäß VOB/B.
Menge: 2,000 h

USt %: 19,00
